# Secção para vias com tráfego de categoria C4 (áreas pedonais

- Propriedade do ficheiro: CYPE INGENIEROS, S.A.
- Formato: FIEBDC-3/2002
- Moeda: EUR
- Custos indirectos: 3.00 %
- IVA: 23.00 %

## U Infra-estruturas no logradouro

### UX Pavimentos

#### UXA De paralelepípedos

**UXA030** m² Secção para vias com tráfego de categoria C4 (áreas pedonais, ruas residenciais) e categoria do solo de fundação E1 (5 <= CBR < 10), pavimentada com paralelepípedo de granito Silvestre GT "LEVANTINA", de 100x100x100 mm, com cantos biselados e acabamento serrado na face à vista, aparelhado em mata-junta para tipo de colocação flexível, sobre uma camada de areia de 0,5 a 5 mm de diâmetro, cuja espessura final, uma vez colocados os paralelepípedos e vibrado o pavimento com placa vibratória de condução manual, será uniforme e estará compreendido entre 3 e 5 cm, deixando entre eles uma junta de separação entre 2 e 3 mm, para o seu posterior enchimento com areia natural, fina, seca e de granulometria compreendida entre 0 e 2 mm, realizado sobre pavimento composto por base flexível de tout-venant natural, de 20 cm de espessura.
Formação de pavimento através da colocação flexível, em exteriores, de paralelepípedo de granito Silvestre GT "LEVANTINA", de 100x100x100 mm, com cantos biselados e acabamento serrado na face à vista, cor cinzento claro com tons creme e branco, aparelhado em mata-junta, sobre uma camada de areia de 0,5 a 5 mm de diâmetro, cuja espessura final, uma vez colocados os paralelepípedos e vibrado o pavimento com placa vibratória de condução manual, será uniforme e estará compreendido entre 3 e 5 cm, deixando entre eles uma junta de separação entre 2 e 3 mm, para o seu posterior enchimento com areia natural, fina, seca e de granulometria compreendida entre 0 e 2 mm, realizado sobre pavimento composto por base flexível de tout-venant natural, de 20 cm de espessura, com espalhamento e compactação em 100% do Proctor Modificado, executada segundo pendentes do projecto e colocado sobre solo de fundação formado pelo terreno natural adequadamente compactado até alcançar uma capacidade portante mínima definida pelo seu índice CBR (5 <= CBR < 10). Inclusive p/p de rupturas, cortes a realizar para os ajustar aos bordos do confinamento (não incluídos neste preço) e às aberturas existentes no pavimento, remates e peças especiais.
Inclui: Implantação de mestras e níveis. Preparação do solo de fundação. Espalhamento e compactação da base. Execução do encontro com os bordos de confinamento. Espalhamento e nivelação da camada de areia. Colocação dos paralelepípedos. Enchimento de juntas com areia e vibração do pavimento. Limpeza.
Critério de medição de projecto: Superfície medida em projecção horizontal, segundo documentação gráfica de Projecto. Não se tiveram em conta os desperdícios como factor de influência para incrementar a medição, uma vez que na composição foi considerada uma percentagem de rupturas geral.
Critério de medição de obra: Medir-se-á, em projecção horizontal, a superfície realmente executada segundo especificações de Projecto.

| Código | Un | Descrição | Rendimento | Preço | Importância |
|---|---|---|---|---|---|
| mt01zah010a | t | Tout-venant natural calcário. (material) | 0.230 | 8.66 | 1.99 |
| mt01arp021c | m³ | Areia de 0,5 a 5 mm de diâmetro, não contendo mais de 3% de matéria orgânica e argila. Ter-se-á em conta o especificado em NP 1380 sobre a friabilidade e em NP EN 1097-2 sobre a resistência à fragmentação da areia. (material) | 0.055 | 24.00 | 1.32 |
| mt18apl010a | m² | Paralelepípedo de granito Silvestre GT "LEVANTINA", de 100x100x100 mm, com cantos biselados e acabamento serrado na face à vista, cor cinzento claro com tons creme e branco, procedente de Rebordanes em Tui, Pontevedra (Espanha); segundo NP EN 1342. (material) | 1.050 | 108.33 | 113.75 |
| mt01arp020 | kg | Areia natural, fina e seca, de granulometria compreendida entre 0 e 2 mm de diâmetro, isenta de sais prejudiciais, fornecida em sacos. (material) | 1.000 | 0.35 | 0.35 |
| mq01mot010a | h | Motoniveladora de 141 kW. (equipamento) | 0.007 | 67.62 | 0.47 |
| mq02rov010i | h | Compactador monocilíndrico vibrante auto-propulsado, de 129 kW, de 16,2 t, largura de trabalho 213,4 cm. (equipamento) | 0.012 | 62.20 | 0.75 |
| mq02cia020j | h | Camião cisterna de 8 m³ de capacidade. (equipamento) | 0.005 | 40.02 | 0.20 |
| mq02rod010a | h | Placa vibratória de condução manual, de 170 kg, largura de trabalho 50 cm, reversível. (equipamento) | 0.302 | 4.24 | 1.28 |
| mq06hor010 | h | Betoneira. (equipamento) | 0.005 | 1.68 | 0.01 |
| op00sie030 |  | Serra de disco de diamante, para mesa de trabalho, de corte húmido. | 1.000 | 0.00 | 0.00 |
| mo041 | h | Oficial de 1ª construção de obra civil. (mão de obra) | 0.252 | 16.85 | 4.25 |
| mo087 | h | Ajudante de construção de obra civil. (mão de obra) | 0.276 | 16.45 | 4.54 |
| % | % | Custos directos complementares | 2 % | 128.91 | 2.58 |
|  |  | Custos directos |  |  | 131.49 |
