# Revestimento de degrau

- Propriedade do ficheiro: CYPE INGENIEROS, S.A.
- Formato: FIEBDC-3/2002
- Moeda: EUR
- Custos indirectos: 3.00 %
- IVA: 23.00 %

**REP030** Ud Revestimento de degrau, em escada de 100 cm de largura, formado por degrau com forma recta, de mármore Amarillo Marés com a qualidade exigida pelo método de classificação de "LEVANTINA", acabamento bujardado, cor cinzento amarelado, com um tamanho máximo de cobertor de 150x33x3 cm e de espelho de 150x15x2 cm, com rodapé de duas peças de mármore Amarillo Marés com a qualidade exigida pelo método de classificação de "LEVANTINA", acabamento bujardado, cor cinzento amarelado, assente com argamassa de cimento M-5.
Fornecimento e colocação de revestimento de degrau em escada de 100 cm de largura, através da montagem dos seguintes elementos: degrau com forma recta, de mármore Amarillo Marés com a qualidade exigida pelo método de classificação de "LEVANTINA", acabamento bujardado, cor cinzento amarelado, com um tamanho máximo de cobertor de 150x33x3 cm e de espelho de 150x15x2 cm de 3 e 2 cm de espessura respectivamente, face e bordos polidos; com rodapé de duas peças de mármore Amarillo Marés com a qualidade exigida pelo método de classificação de "LEVANTINA", acabamento bujardado, cor cinzento amarelado, face e bordos polidos, tudo assente com argamassa de cimento M-5, sobre degraus previamente executados (não incluído neste preço). Inclusive enchimento de juntas com argamassa de juntas cimentosa, CG1, para junta mínima (entre 1,5 e 3 mm), com a mesma tonalidade das peças.
Inclui: Marcação do traçado de espelhos, cobertores e rodapés de escada. Corte das peças e formação de encaixes em esquinas e cantos. Humidificação dos degraus. Colocação com argamassa do revestimento do espelho e do cobertor do primeiro degrau. Colocação de cordéis. Colocação, em sentido ascendente, de espelhos e cobertores. Verificação da sua planeza e correcta posição. Colocação do rodapé de escada. Enchimento de juntas. Limpeza do tramo.
Critério de medição de projecto: Número de unidades previstas, segundo documentação gráfica de Projecto.
Critério de medição de obra: Medir-se-á o número de unidades realmente executadas segundo especificações de Projecto.

| Código | Un | Descrição | Rendimento | Preço | Importância |
|---|---|---|---|---|---|
| mt18pzl031aaaa | Ud | Degrau com forma recta, de mármore Amarillo Marés com a qualidade exigida pelo método de classificação de "LEVANTINA", acabamento bujardado, cor cinzento amarelado, com um tamanho máximo de cobertor de 150x33x3 cm e de espelho de 150x15x2 cm, procedente de Carravasa em La Romana, Alicante (Espanha). (material) | 1.000 | 19.78 | 19.78 |
| mt18pzl130aaa | Ud | Rodapé de duas peças de mármore Amarillo Marés com a qualidade exigida pelo método de classificação de "LEVANTINA", acabamento bujardado, cor cinzento amarelado, procedente de Carravasa em La Romana, Alicante (Espanha). (material) | 1.000 | 7.90 | 7.90 |
| mt09mor010c | m³ | Argamassa de cimento CEM II/B-L 32,5 N tipo M-5, confeccionada em obra com 230 kg/m³ de cimento e uma proporção em volume 1/6. (material) | 0.020 | 115.30 | 2.31 |
| mt09mcr060c | kg | Argamassa de juntas cimentosa, CG1, para junta mínima entre 1,5 e 3 mm, segundo EN 13888. (material) | 0.150 | 0.70 | 0.11 |
| mo023 | h | Oficial de 1ª ladrilhador. (mão de obra) | 0.617 | 16.85 | 10.40 |
| mo061 | h | Ajudante de ladrilhador. (mão de obra) | 0.617 | 16.45 | 10.15 |
| mo113 | h | Operário não qualificado construção. (mão de obra) | 0.617 | 15.82 | 9.76 |
| % | % | Custos directos complementares | 2 % | 60.41 | 1.21 |
|  |  | Custos directos |  |  | 61.62 |
