# Tampo de aglomerado de quartzo Caesarstone® 2141 Snow "LEVANTINA"

- Propriedade do ficheiro: CYPE INGENIEROS, S.A.
- Formato: FIEBDC-3/2002
- Moeda: EUR
- Custos indirectos: 3.00 %
- IVA: 23.00 %

**SNA010** Ud Tampo de aglomerado de quartzo Caesarstone® 2141 Snow "LEVANTINA", acabamento polido, de 350 cm de comprimento, 60 cm de largura e 2 cm de espessura, bordo simples recto, com os bordos ligeiramente biselados, formação de 1 abertura com os seus bordos polidos, e remate superior perimetral de 5 cm de altura e 2 cm de espessura, com o bordo recto.
Fornecimento e colocação de tampo de aglomerado de quartzo Caesarstone® 2141 Snow "LEVANTINA", acabamento polido, de 350 cm de comprimento, 60 cm de largura e 2 cm de espessura, bordo simples recto, com os bordos ligeiramente biselados, formação de 1 abertura com os seus bordos polidos, e remate superior perimetral de 5 cm de altura e 2 cm de espessura, com o bordo recto. Incluindo p/p de marcação; suportes e ancoragens de aço galvanizado; tratamento de esquinas; ângulos, cantos e remates; uniões entre peças e encontros com paramentos, vedados com silicone; nivelamento e cunhagem; eliminação de restos e limpeza.
Inclui: Marcação e traçado do tampo. Colocação e fixação dos suportes e ancoragens. Colocação, ajuste e fixação das peças que compõem o tampo. Colocação de remate superior perimetral.
Critério de medição de projecto: Número de unidades previstas, segundo documentação gráfica de Projecto. Não se duplicaram esquinas na medição do comprimento do tampo.
Critério de medição de obra: Medir-se-á o número de unidades realmente executadas segundo especificações de Projecto.

| Código | Un | Descrição | Rendimento | Preço | Importância |
|---|---|---|---|---|---|
| mt19egl020va | m² | Tampo de aglomerado de quartzo Caesarstone® 2141 Snow "LEVANTINA", acabamento polido, de 2 cm de espessura. (material) | 2.275 | 144.20 | 328.06 |
| mt19ewa030aaa | m | Formação de bordo simples recto com os bordos ligeiramente biselados em tampo de pedra natural. (material) | 4.700 | 5.00 | 23.50 |
| mt19ewa040a | m | Formação de bordo recto em remate superior de pedra natural, para o encontro entre o tampo e o paramento vertical. (material) | 3.500 | 5.00 | 17.50 |
| mt19ewa010j | Ud | Formação de abertura com os bordos polidos, no tampo de quartzo sintético. (material) | 1.000 | 39.07 | 39.07 |
| mt19ewa020 | Ud | Material auxiliar para fixação do tampo. (material) | 3.500 | 10.60 | 37.10 |
| mt19egl025b | l | Massa tixotrópica, Solid G Caesarstone "LEVANTINA", de cor a escolher, de alta durabilidade e estabilidade de cor após o endurecimento, para aplicar como material de enchimento de juntas de elementos de aglomerado de quartzo. (material) | 0.047 | 25.00 | 1.18 |
| mo011 | h | Oficial de 1ª montador. (mão de obra) | 3.883 | 17.41 | 67.60 |
| mo080 | h | Ajudante de montador. (mão de obra) | 4.079 | 16.45 | 67.10 |
| % | % | Custos directos complementares | 2 % | 581.11 | 11.62 |
|  |  | Custos directos |  |  | 592.73 |
