# Tampo de grés porcelânico

- Propriedade do ficheiro: CYPE INGENIEROS, S.A.
- Formato: FIEBDC-3/2002
- Moeda: EUR
- Custos indirectos: 3.00 %
- IVA: 23.00 %

## S Equipamentos fixos e sinalização

### SN Tampos de cozinha

#### SNG Cerâmicos

**SNG010** Ud Tampo de grés porcelânico, Lámina Porcelánica Triple Techlam® Neu "LEVANTINA", de 10 mm de espessura, 350 cm de comprimento e 60 cm de largura, bordo com remate frontal a meia-esquadria de 3 cm de largura, e formação de 1 abertura.
Fornecimento e colocação de tampo de grés porcelânico, Lámina Porcelánica Triple Techlam® Neu "LEVANTINA", de 10 mm de espessura, 350 cm de comprimento e 60 cm de largura, bordo com remate frontal a meia-esquadria de 3 cm de largura, e formação de 1 abertura. Incluindo p/p de marcação; suportes e ancoragens de aço galvanizado; tratamento de esquinas; ângulos, cantos e remates; uniões entre peças e encontros com paramentos, vedados com silicone; nivelamento e cunhagem; eliminação de restos e limpeza.
Inclui: Marcação e traçado do tampo. Colocação e fixação dos suportes e ancoragens. Colocação, ajuste e fixação das peças que compõem o tampo. Fixação do remate ao tampo.
Critério de medição de projecto: Número de unidades previstas, segundo documentação gráfica de Projecto. Não se duplicaram esquinas na medição do comprimento do tampo.
Critério de medição de obra: Medir-se-á o número de unidades realmente executadas segundo especificações de Projecto.

| Código | Un | Descrição | Rendimento | Preço | Importância |
|---|---|---|---|---|---|
| mt19egl030a | m² | Tampo de grés porcelânico, Lámina Porcelánica Triple Techlam® Neu "LEVANTINA", de 10 mm de espessura. (material) | 2.315 | 129.35 | 299.45 |
| mt19ewa030sec | m | Formação de bordo com remate frontal colocado a meia-esquadria de 3 cm, em tampo cerâmico, sem incluir o preço do remate. (material) | 4.700 | 15.00 | 70.50 |
| mt19ewa010o | Ud | Formação de abertura no tampo de grés porcelânico. (material) | 1.000 | 33.01 | 33.01 |
| mt19ewa020 | Ud | Material auxiliar para fixação do tampo. (material) | 3.500 | 10.60 | 37.10 |
| mt19egl035 | l | Massa para utilização interior, Semisólida Mix Techlam "LEVANTINA", de cor a escolher, de alta elasticidade e consistência após o endurecimento, para aplicar como adesivo de fixação e enchimento de juntas de elementos de grés porcelânico. (material) | 0.047 | 15.00 | 0.71 |
| op00ato010 |  | Aparafusadora. | 1.000 | 0.00 | 0.00 |
| op00amo010 |  | Rebarbadora. | 1.000 | 0.00 | 0.00 |
| op00sie030 |  | Serra de disco de diamante, para mesa de trabalho, de corte húmido. | 1.000 | 0.00 | 0.00 |
| op00tal010 |  | Berbequim. | 1.000 | 0.00 | 0.00 |
| mo011 | h | Oficial de 1ª montador. (mão de obra) | 5.261 | 17.41 | 91.59 |
| mo080 | h | Ajudante de montador. (mão de obra) | 5.478 | 16.45 | 90.11 |
| % | % | Custos directos complementares | 2 % | 622.47 | 12.45 |
|  |  | Custos directos |  |  | 634.92 |
