# Rodapé de duas peças de mármore Amarillo Marés com a qualidade exigida pelo método de classificação de "LEVANTINA", acabamento bujardado, assente com argamassa de cimento M-5

- Propriedade do ficheiro: CYPE INGENIEROS, S.A.
- Formato: FIEBDC-3/2002
- Moeda: EUR
- Custos indirectos: 3.00 %
- IVA: 23.00 %

**REP021** Ud Rodapé de duas peças de mármore Amarillo Marés com a qualidade exigida pelo método de classificação de "LEVANTINA", acabamento bujardado, assente com argamassa de cimento M-5.
Fornecimento e colocação de rodapé de duas peças de mármore Amarillo Marés com a qualidade exigida pelo método de classificação de "LEVANTINA", acabamento bujardado, face e cantos polidos, assente com argamassa de cimento M-5, na escada com degrau previamente revestido (não incluído neste preço). Incluindo enchimento de juntas com argamassa de juntas cimentosa, CG1, para junta mínima (entre 1,5 e 3 mm), com a mesma tonalidade das peças.
Inclui: Marcação do rodapé de escada. Corte das peças. Humidificação do suporte. Colocação do rodapé de escada. Enchimento de juntas. Limpeza.
Critério de medição de projecto: Número de unidades previstas, segundo documentação gráfica de Projecto.
Critério de medição de obra: Medir-se-á o número de unidades realmente executadas segundo especificações de Projecto.

| Código | Un | Descrição | Rendimento | Preço | Importância |
|---|---|---|---|---|---|
| mt18pzl130aaa | Ud | Rodapé de duas peças de mármore Amarillo Marés com a qualidade exigida pelo método de classificação de "LEVANTINA", acabamento bujardado, cor cinzento amarelado, procedente de Carravasa em La Romana, Alicante (Espanha). (material) | 1.000 | 7.90 | 7.90 |
| mt09mor010c | m³ | Argamassa de cimento CEM II/B-L 32,5 N tipo M-5, confeccionada em obra com 230 kg/m³ de cimento e uma proporção em volume 1/6. (material) | 0.007 | 115.30 | 0.81 |
| mt09mcr060c | kg | Argamassa de juntas cimentosa, CG1, para junta mínima entre 1,5 e 3 mm, segundo EN 13888. (material) | 0.002 | 0.70 | 0.00 |
| mo061 | h | Ajudante de ladrilhador. (mão de obra) | 0.175 | 16.45 | 2.88 |
| % | % | Custos directos complementares | 2 % | 11.59 | 0.23 |
|  |  | Custos directos |  |  | 11.82 |
